# Dispositivo Antipánico FAST PUSH CISA de sobreponer, Modular con Microinterruptor

- Propiedad del archivo: CONSTRUNARIO
- Formato: FIEBDC-3/2012
- Programa: Construnario Versión 3.51
- Fecha de los precios: 17/02/2023
- Divisa: EUR

**59011.10.0.LA** u Dispositivo Antipánico FAST PUSH CISA de sobreponer, Modular con Microinterruptor
Precio: 176.63
Dispositivo Antipánico FAST PUSH CISA de sobreponer, versión modular con microinterruptor incorporado en el interior del cofre. -Para 1, 2 ó 3 puntos de cierre -Picaporte con Posibilidad de anulación Características Técnicas: -Cárter en aluminio barnizado -Picaporte autoblocante en aleación de aluminio Dotación: Cerraderos y tornillos de fijación Bajo pedido: -Versión con cierre de día (caract. FG) -Versión cortafuego con Picaportes en acero (caract. FR) -Barra de apoyo art. 1.07007.13/14/15/60/61/62 (con tratamiento antibacteriano, excepto versiones en acero inoxidable) Cierres suplementarios: 1.07063.61/63/51/53/66/71 -Accionamientos externos adaptables: 1.07078.36/38 (versión corta) 1.07078.68/69 (versión larga) Acabados -ESTÁNDAR: Cárter negro -Bajo pedido:(con) incremento de precio. Disponibles en otros colores. Mano reversible Certificaciones:Marcado CE, certificación voluntaria de calidad P de ICIM según la Norma UNE EN 1125 y tratamiento antibacteriano según la Norma ISO 22196
