# Dispositivo Antipánico FAST FLOW CISA de sobreponer, Modular Alto/Bajo

- Propiedad del archivo: CONSTRUNARIO
- Formato: FIEBDC-3/2012
- Programa: Construnario Versión 3.51
- Fecha de los precios: 17/02/2023
- Divisa: EUR

**59014.10.0.C2** u Dispositivo Antipánico FAST FLOW CISA de sobreponer, Modular Alto/Bajo
Precio: 630.63
Dispositivo Antipánico FAST FLOW CISA de sobreponer, versión modular con cierres alto/bajo y varillas. -Para 3 puntos de cierre (lateral, alto y bajo) Características Técnicas: -Cárter en PVD inoxidable satinado Dotación: Cerraderos, cierres alto/bajo de varillas y tornillos de fijación Bajo pedido: -Barra de apoyo art. 1.07007.60/61/62 -Accionamientos externos adaptables: 1.07078.68/69 Acabados -ESTÁNDAR: PVD inoxidable satinado -Bajo pedido: incremento de precio. Disponibles otros colores. Mano reversible Certificaciones:Marcado CE, certificación voluntaria de calidad P de ICIM según la Norma UNE EN 1125
