# Dispositivo Antipánico FAST PUSH CISA de sobreponer, Modular Alto/Bajo, Cortafuego

- Propiedad del archivo: CONSTRUNARIO
- Formato: FIEBDC-3/2012
- Programa: Construnario Versión 3.51
- Fecha de los precios: 17/02/2023
- Divisa: EUR

**59016.10.0.FR** u Dispositivo Antipánico FAST PUSH CISA de sobreponer, Modular Alto/Bajo, Cortafuego
Precio: 120.35
Dispositivo Antipánico FAST PUSH CISA de sobreponer, versión modular alto/bajo, versión cortafuego. -Para 2 puntos de cierre (alto y bajo) Características Técnicas: -Cárter en aluminio barnizado Dotación: Cerraderos y tornillos de fijación Bajo pedido: -Barra de apoyo art. 1.07007.13/14/15/60/61/62 (con tratamiento antibacteriano, excepto versiones en acero inoxidable) -Accionamientos externos adaptables: 1.07078.68/69 Cierres suplementarios: 1.07063.61/63/51/53/66/71 Acabado estándar: cárter negro Disponibles otros colores. Mano reversible Certificaciones:Marcado CE, certificación voluntaria de calidad P de ICIM según la Norma UNE EN 1125 y tratamiento antibacteriano según la Norma ISO 22196
