# Dispositivo Emergencia CISA FAST PUSH-PAD Versión Modular, símil inox. satinado

- Propiedad del archivo: CONSTRUNARIO
- Formato: FIEBDC-3/2012
- Programa: Construnario Versión 3.51
- Fecha de los precios: 17/02/2023
- Divisa: EUR

**59061.10.0.B9** u Dispositivo Emergencia CISA FAST PUSH-PAD Versión Modular, símil inox. satinado
Precio: 128.29
Dispositivo Emergencia CISA FAST PUSH-PAD, versión modular. Acabado símil inoxidable satinado. -Para 1, 2 ó 3 puntos de cierre -Picaporte con Posibilidad de anulación Características Técnicas: -Cárter en aluminio ACABADO símil inox -Picaporte autoblocante en aleación de aluminio Dotación: -cerraderos -Tornillos de fijación -Plantillas de instalación -hoja de Instrucciones y mantenimiento -Impreso de Certificado Bajo pedido: -Cierres suplementarios: 1.07063.61/63/51/53/66/71 -Accionamientos externos adaptables: 1.07078.36/38 (versión corta) 1.07078.68/69 (versión larga) -Versión cortafuego con Picaportes en acero (caract. FR) Acabado: símil inoxidable satinado. Mano reversible Certificaciones: -Marcado CE -Certificación según la Norma UNE EN 179
