# Dispositivo Emergencia CISA FAST PUSH-PAD Versión Modular, cortafuego

- Propiedad del archivo: CONSTRUNARIO
- Formato: FIEBDC-3/2012
- Programa: Construnario Versión 3.51
- Fecha de los precios: 17/02/2023
- Divisa: EUR

**59061.10.0.FR** u Dispositivo Emergencia CISA FAST PUSH-PAD Versión Modular, cortafuego
Precio: 134.84
Dispositivo Emergencia CISA FAST PUSH-PAD, versión modular y cortafuego. -Para 1, 2 ó 3 puntos de cierre -Picaporte con Posibilidad de anulación Características Técnicas: -Cárter en aluminio barnizado -Picaporte autoblocante de acero Dotación: -cerraderos -Tornillos de fijación -Plantillas de instalación -hoja de Instrucciones y mantenimiento -Impreso de Certificado Bajo pedido: -Accionamientos externos adaptables: 1.07078.68/69 (versión larga) -Cierres suplementarios: 1.07063.61/63/51/53/66/71 -otros colores Disponibles Acabado estándar: Cárter negro Mano reversible Certificaciones: -Marcado CE -Certificación según la Norma UNE EN 179
