# Dispositivo Emergencia CISA FAST PUSH-PAD Versión Modular alto/bajo

- Propiedad del archivo: CONSTRUNARIO
- Formato: FIEBDC-3/2012
- Programa: Construnario Versión 3.51
- Fecha de los precios: 17/02/2023
- Divisa: EUR

**59066.10.0** u Dispositivo Emergencia CISA FAST PUSH-PAD Versión Modular alto/bajo
Precio: 89.42
Dispositivo Emergencia CISA FAST PUSH-PAD Versión Modular alto/bajo. -Para 2 puntos de cierre Características Técnicas: -Cárter en aluminio barnizado Dotación: -cerraderos -Tornillos de fijación -Plantillas de instalación -hoja de Instrucciones y mantenimiento -Impreso de Certificado Bajo pedido: -Versión cortafuego (caract. FR) -Cierres suplementarios: 1.07063.61/63/51/53/66/71 -Accionamientos externos adaptables: 1.07078.36/38 (versión corta) 1.07078.68/69 (versión larga) Acabado estándar: Cárter negro Mano Reversible Certificaciones: -Marcado CE -Certificación según la Norma UNE EN 179
