# Dispositivo Antipánico PRESTIGE CISA de sobreponer, lateral, acero negro

- Propiedad del archivo: CONSTRUNARIO
- Formato: FIEBDC-3/2012
- Programa: Construnario Versión 3.51
- Fecha de los precios: 17/02/2023
- Divisa: EUR

**59301.10.0** u Dispositivo Antipánico PRESTIGE CISA de sobreponer, lateral, acero negro
Precio: 197.03
Dispositivo Antipánico PRESTIGE CISA de sobreponer lateral en acero barnizado negro. -cierre lateral autoblocante Características Técnicas: Picaporte autoblocante en aleación de aluminio Dotación: -cerraderos -Tornillos de fijación -Plantillas de instalación -hoja de Instrucciones y mantenimiento -Impresos de Certificados Bajo pedido: -Barra de apoyo art. 1.07007.13/14/15/60/61/62 (con tratamiento antibacteriano, excepto versiones en acero inoxidable) -Accionamientos externos adaptables: 1.07078.65/68/69 -Versión cortafuego (caract. FR) Acabados: -ESTÁNDAR: Cárter negro. -Bajo pedido: Disponibles otros colores Mano Reversible Certificaciones: -Marcado CE -Certificación voluntaria ICIM según la norma UNE EN 1125
