# Dispositivo Antipánico PRESTIGE CISA de sobreponer, versión modular, acero negro

- Propiedad del archivo: CONSTRUNARIO
- Formato: FIEBDC-3/2012
- Programa: Construnario Versión 3.51
- Fecha de los precios: 17/02/2023
- Divisa: EUR

**59311.10.0** u Dispositivo Antipánico PRESTIGE CISA de sobreponer, versión modular, acero negro
Precio: 266.25
Dispositivo Antipánico PRESTIGE CISA de sobreponer, versión modular en acero negro. -Para 1, 2 ó 3 puntos de cierre -Picaporte con Posibilidad de anulación Características Técnicas: -Cárter en acero barnizado negro -Picaporte autoblocante en aleación de aluminio Dotación: -cerraderos -Tornillos de fijación -Plantillas de instalación -hoja de Instrucciones y mantenimiento -Impresos de Certificados -Bajo pedido: -Barra de apoyo art. 1.07007.13/14/15/60/61/62 (con tratamiento antibacteriano, excepto versiones en acero inoxidable) -Accionamientos externos adaptables: 1.07078.68/69 -Cierres suplementarios: 1.07063.20/30/35/40 -Versión cortafuego (caract. FR) Acabados: -ESTÁNDAR:Cárter negro -Bajo pedido: Disponibles otros colores Mano Reversible Certificaciones: -Marcado CE -Certificación voluntaria ICIM según la norma UNE EN 1125
