# Dispositivo Antipánico PRESTIGE CISA de sobreponer, Alto/Bajo acero negro, cortafuego

- Propiedad del archivo: CONSTRUNARIO
- Formato: FIEBDC-3/2012
- Programa: Construnario Versión 3.51
- Fecha de los precios: 17/02/2023
- Divisa: EUR

**59316.10.0.FR** u Dispositivo Antipánico PRESTIGE CISA de sobreponer, Alto/Bajo acero negro, cortafuego
Precio: 218.97
Dispositivo Antipánico PRESTIGE CISA, versión de sobreponer Alto/Bajo Acero barnizado color negro, apto para puertas cortafuego. -Para 2 puntos de cierre Características Técnicas: -Cárter en acero barnizado negro Dotación: -cerraderos -Tornillos de fijación -Plantillas de instalación -hoja de Instrucciones y mantenimiento -Impresos de Certificados -Bajo pedido: -Barra de apoyo art. 1.07007.13/14/15/60/61/62 (con tratamiento antibacteriano, excepto versiones en acero inoxidable) -Accionamientos externos adaptables: 1.07078.68/69 -Cierres suplementarios: 1.07063.20/30/35/40 Acabados: -ESTÁNDAR: Cárter negro -Bajo pedido: Disponibles otros colores Mano Reversible Certificaciones: -Marcado CE -Certificación voluntaria ICIM según la norma UNE EN 1125
