# Dispositivo Antipánico PRESTIGE CISA de sobreponer, lateral, acero inoxidable

- Propiedad del archivo: CONSTRUNARIO
- Formato: FIEBDC-3/2012
- Programa: Construnario Versión 3.51
- Fecha de los precios: 17/02/2023
- Divisa: EUR

**59351.10.0** u Dispositivo Antipánico PRESTIGE CISA de sobreponer, lateral, acero inoxidable
Precio: 487.77
Dispositivo Antipánico PRESTIGE CISA de sobreponer lateral, en acero inoxidable. -cierre lateral autoblocante Características Técnicas: -Cárter en acero inoxidable AISI 304 -Picaporte autoblocante con Tratamiento PVD Dotación: -cerraderos -Tornillos de fijación -Plantillas de instalación -hoja de Instrucciones y mantenimiento -Impresos de Certificados Bajo pedido: -Barra de apoyo art. 1.07007.60/61/62 -Accionamientos externos adaptables: 1.07078.65/68/69 -Versión cortafuego (caract. FR) Acabado:acero inoxidable Mano Reversible Certificaciones: -Marcado CE -Certificación voluntaria ICIM según la norma UNE EN 1125
