# Dispositivo Antipánico PRESTIGE CISA de sobreponer, Alto/Bajo acero inoxidable

- Propiedad del archivo: CONSTRUNARIO
- Formato: FIEBDC-3/2012
- Programa: Construnario Versión 3.51
- Fecha de los precios: 17/02/2023
- Divisa: EUR

**59366.10.0** u Dispositivo Antipánico PRESTIGE CISA de sobreponer, Alto/Bajo acero inoxidable
Precio: 540.95
Dispositivo Antipánico PRESTIGE CISA de sobreponer, apto para cierres alto/bajo, en acero inoxidable. -Para 2 puntos de cierre Características Técnicas: -Cárter en acero inox. AISI 304 Dotación: -cerraderos -Tornillos de fijación -Plantillas de instalación -hoja de Instrucciones y mantenimiento -Impresos de Certificados -Bajo pedido: -Barra de apoyo art. 1.07007.60/61/62 -Accionamientos externos adaptables: 1.07078.68/69 -Cierres suplementarios: 1.07063.21/31/36/41 -Versión cortafuego (caract. FR) Mano Reversible Certificaciones: -Marcado CE -Certificación voluntaria ICIM según la norma UNE EN 1125
