# Dispositivo Antipánico PRESTIGE CISA embutir, cortafuego, acero inoxidable

- Propiedad del archivo: CONSTRUNARIO
- Formato: FIEBDC-3/2012
- Programa: Construnario Versión 3.51
- Fecha de los precios: 17/02/2023
- Divisa: EUR

**59371.10.0.FR** u Dispositivo Antipánico PRESTIGE CISA embutir, cortafuego, acero inoxidable
Precio: 548.76
Dispositivo Antipánico PRESTIGE CISA para embutir, cortafuego, acero inoxidable AISI 304. -Adaptable a cerraduras de embutir tipo antipánico. NOTAS: -Sólo es posible la instalacción de 1/2 cilindro para accionar la cerradura por el exterior -Para un correcto montaje del dispositivo antipánico utilizar la placa interna 07076.65.0 (cerraduras con distancia entre ejes 72mm) ó 07076.66.0 (cerraduras con distancia entre ejes 92mm). La placa interna es necesaria para el uso en puerta cortafuego. Características Técnicas: -Cárter en acero inoxidable AISI 304. -Componentes internos en acero cincado aptos Para equipar puertas cortafuego Dotación: -Tornillos de fijación -Plantillas de instalación -Hoja de instrucciones y mantenimiento- -Impreso de Certificado Bajo pedido: -Barra de apoyo artículo 1.07007.60/61/62 -Placas internas y externas Acabado estándar: cárter en acero inoxidable AISI 304. Mano: reversible Certificaciones: -Marcado CE según la Directiva de Productos de Construcción 89/106/CEE emitido por ICIM -Certificación voluntaria ICIM según la norma UNE EN 1125
