# Dispositivo Antipánico FAST PUSH CISA de embutir, cortafuego

- Propiedad del archivo: CONSTRUNARIO
- Formato: FIEBDC-3/2012
- Programa: Construnario Versión 3.51
- Fecha de los precios: 17/02/2023
- Divisa: EUR

**59607.10.0.FR** u Dispositivo Antipánico FAST PUSH CISA de embutir, cortafuego
Precio: 142.24
Dispositivo Antipánico FAST PUSH CISA de embutir cortafuego. -Adaptable a cerraduras de embutir antipánico series Mito Panic, Sikurexit, Exitlock y Heavy Duty. Características Técnicas: -Componentes internos en acero cincado aptos Para equipar puertas cortafuego -Carter en aluminio barnizado Bajo pedido: -Barra de apoyo art. 1.07007.13/14/15/60/61/62 (con tratamiento antibacteriano, excepto versiones en acero inoxidable) -Placas internas y externas Acabado estándar: cárter negro -BAJO PEDIDO, con incremento de precio, disponibles otros colores. Mano reversible Certificaciones: -Marcado CE -Certificación según la norma UNE EN 1125 -Tratamiento antibacteriano según la Norma ISO 22196
