# Dispositivo Antipánico FAST PUSH CISA de embutir, PVD inoxidable satinado, cortafuego

- Propiedad del archivo: CONSTRUNARIO
- Formato: FIEBDC-3/2012
- Programa: Construnario Versión 3.51
- Fecha de los precios: 17/02/2023
- Divisa: EUR

**59607.10.C2FR** u Dispositivo Antipánico FAST PUSH CISA de embutir, PVD inoxidable satinado, cortafuego
Precio: 341.68
Dispositivo Antipánico FAST PUSH CISA de embutir en acabado PVD inoxidable satinado cortafuego. -Adaptable a cerraduras de embutir antipánico series Mito Panic, Sikurexit, Exitlock y Heavy Duty. Características Técnicas: -Componentes internos en acero cincado aptos Para equipar puertas cortafuego -Carter en aluminio Bajo pedido: -Bajo pedido: barra de apoyo 07007.60/61/62 -Placas internas y externas Acabado: cárter y levas con tratamiento PVD inox. satinado Mano reversible Certificaciones: -Marcado CE -Certificación según la norma UNE EN 1125
