# Dispositivo Antipánico 59600 CISA embutir, cortafuego, cuadradillo 9mm

- Propiedad del archivo: CONSTRUNARIO
- Formato: FIEBDC-3/2012
- Programa: Construnario Versión 3.51
- Fecha de los precios: 17/02/2023
- Divisa: EUR

**59616.00.0** u Dispositivo Antipánico 59600 CISA embutir, cortafuego, cuadradillo 9mm
Precio: 145.80
Dispositivo Antipánico 59600 CISA embutir Cortafuego. Cuadradillo de 9mm. -Carter en nylon negro (sin bocallave). Características Técnicas: -Componentes internos en acero cincado aptos Para equipar puertas cortafuego -Carter en nylon negro Dotación: -Tornillos de fijación -Plantillas de instalación -hoja de Instrucciones y mantenimiento -Impreso de Certificado Bajo pedido: Placas externas y barra de apoyo Acabado:Cárter negro Mano Reversible Certificaciones: -Marcado CE -Certificación según la norma UNE EN 1125
