# Dispositivo Antipánico 59600 CISA embutir, cortafuego, bocallave 72mm, cuadradillo 9mm

- Propiedad del archivo: CONSTRUNARIO
- Formato: FIEBDC-3/2012
- Programa: Construnario Versión 3.51
- Fecha de los precios: 17/02/2023
- Divisa: EUR

**59616.10.0** u Dispositivo Antipánico 59600 CISA embutir, cortafuego, bocallave 72mm, cuadradillo 9mm
Precio: 145.80
Dispositivo Antipánico 59600 CISA embutir Cortafuego. Cuadradillo de 9mm. -Cárter en nylon negro, con bocallave a 72mm. Solo un tapón embellecedor. Apto para cerraduras serie 43100 (Mito-Panic) Características Técnicas: -Componentes internos en acero cincado aptos Para equipar puertas cortafuego -Carter en nylon negro Dotación: -Tornillos de fijación -Plantillas de instalación -hoja de Instrucciones y mantenimiento -Impreso de Certificado Bajo pedido: Placas externas y barra de apoyo Acabado:Cárter negro Mano Reversible Certificaciones: -Marcado CE -Certificación según la norma UNE EN 1125
