# Dispositivo Antipánico FAST PUSH CISA de embutir, cortafuego, cofre largo 92mm

- Propiedad del archivo: CONSTRUNARIO
- Formato: FIEBDC-3/2012
- Programa: Construnario Versión 3.51
- Fecha de los precios: 17/02/2023
- Divisa: EUR

**59617.12.0.FR** u Dispositivo Antipánico FAST PUSH CISA de embutir, cortafuego, cofre largo 92mm
Precio: 145.80
Dispositivo Antipánico FAST PUSH CISA de embutir cortafuego, con cofre largo y distancia entre ejes de 92mm. -Adaptable a cerraduras de embutir antipánico series Mito Panic. Características Técnicas: -Componentes internos en acero cincado aptos Para equipar puertas cortafuego -Carter en nylon negro Dotación: -Tornillos de fijación -Plantillas de instalación -hoja de Instrucciones y mantenimiento -Impresos de Certificados Bajo pedido: -Barra de apoyo art. 1.07007.13/14/15/60/61/62 (con tratamiento antibacteriano, excepto versiones en acero inoxidable) -Placas externas Acabado estándar: cárter nylon negro -BAJO PEDIDO, con incremento de precio, disponibles en gris y blanco. Mano reversible Certificaciones: -Marcado CE -Certificación según la norma UNE EN 1125 -Tratamiento antibacteriano según la Norma ISO 22196
