# Dispositivo Antipánico 59600 CISA de sobreponer, cortafuego Alto/Bajo

- Propiedad del archivo: CONSTRUNARIO
- Formato: FIEBDC-3/2012
- Programa: Construnario Versión 3.51
- Fecha de los precios: 17/02/2023
- Divisa: EUR

**59647.00.0** u Dispositivo Antipánico 59600 CISA de sobreponer, cortafuego Alto/Bajo
Precio: 181.89
Dispositivo Antipánico 59600 CISA embutir cortafuego, para cierres alto/bajo de sobreponer. -Cierres alto-Bajo -Cárter en nylon negro Características Técnicas: -Componentes internos en acero cincado aptos Para equipar puertas cortafuego -Carter en nylon negro -Picaportes en acero Dotación: -Tornillos de fijación -Plantillas de instalación -hoja de Instrucciones y mantenimiento -Impreso de Certificado Bajo pedido: -Placas externas y Barra de apoyo -Juego de tubos alto-bajo ref. 1.07081.12 Acabado: Cárter nylon negro Mano reversible Certificaciones: -Marcado CE -Certificación según la norma UNE EN 1125
