# Dispositivo Antipánico FAST TOUCH CISA de embutir 840 mm, con microinterruptor, cortafuego

- Propiedad del archivo: CONSTRUNARIO
- Formato: FIEBDC-3/2012
- Programa: Construnario Versión 3.51
- Fecha de los precios: 17/02/2023
- Divisa: EUR

**59711.01.LAFR** u Dispositivo Antipánico FAST TOUCH CISA de embutir 840 mm, con microinterruptor, cortafuego
Precio: 260.83
Dispositivo Antipánico FAST TOUCH CISA embutir 840 mm, cortafuego. Versión con microinterruptor incorporado. -Versión adaptable a cerraduras de embutir antipánico series Mito-Panic y Heavy Duty (giro 30º) Características Técnicas: -Componentes internos en acero aptos Para equipar puertas cortafuego -Cárter y Barra en aluminio barnizado con Tratamiento antibacteriano Dotación: -Tornillos de fijación -Plantillas de instalación -hoja de Instrucciones y mantenimiento -Impreso de Certificado Bajo pedido: -Placas internas y externas Certificaciones: -Marcado CE -Certificación según la norma UNE EN 1125 -Tratamiento antibacteriano según la Norma ISO 22196 Acabado ESTÁNDAR: Cárter negro con barra roja -BAJO PEDIDO: incremento de precio, disponibles otros colores Mano reversible
