# Dispositivo Antipánico FAST TOUCH CISA de embutir 1200 mm, símil inoxidable satinado, cortafuego

- Propiedad del archivo: CONSTRUNARIO
- Formato: FIEBDC-3/2012
- Programa: Construnario Versión 3.51
- Fecha de los precios: 17/02/2023
- Divisa: EUR

**59711.10.B9FR** u Dispositivo Antipánico FAST TOUCH CISA de embutir 1200 mm, símil inoxidable satinado, cortafuego
Precio: 236.69
Dispositivo Antipánico FAST TOUCH CISA embutir 1200 mm, acabado símil inoxidable satinado cortafuego. Versión adaptable a cerraduras de embutir antipánico serie Exit-Lock y Sikur-Exit (giro 45º) Características Técnicas: -Componentes internos en acero aptos Para equipar puertas cortafuego -Cárter y Barra en aluminio símil inoxidable satinado con Tratamiento antibacteriano Dotación: -Tornillos de fijación -Plantillas de instalación -hoja de Instrucciones y mantenimiento -Impreso de Certificado Bajo pedido: -Placas internas y externas Certificaciones: -Marcado CE -Certificación según la norma UNE EN 1125 -Tratamiento antibacteriano según la Norma ISO 22196 Acabado: símil inoxidable satinado Mano reversible
