# Dispositivo Antipánico eFAST TOUCH Motorizado CISA de embutir 840 mm, PVD inoxidable satinado, cortafuego

- Propiedad del archivo: CONSTRUNARIO
- Formato: FIEBDC-3/2012
- Programa: Construnario Versión 3.51
- Fecha de los precios: 17/02/2023
- Divisa: EUR

**59751.01.0.C2FR** u Dispositivo Antipánico eFAST TOUCH Motorizado CISA de embutir 840 mm, PVD inoxidable satinado, cortafuego
Precio: 928.18
Dispositivo Antipánico eFAST TOUCH CISA de embutir 840 mm, versión motorizada, cortafuego. -Versión adaptable a cerraduras de embutir antipánico series Mito-Panic específicas (43112.65 y 43192.65) Características Técnicas: -Componentes internos en acero aptos Para equipar puertas cortafuego -Cárter y Barra en PVD inoxidable satinado -Tensión de alimentación 12Vcc (opcional ref. 07060.10) -Corriente absorbida, max. 1,5A -Corriente absorbida en standby, 30mA -Señalización acústica de Apertura -Regulación de la temporización de acceso “libre” después de la apertura, regulable de 3 a 30 segundos -cierre de día eléctrico (no Apto Para puertas RF) -Monitorización del estado del dispositivo antipánico -Posibilidad de cortar la barra hasta 600 mm Dotación: -Tornillos de fijación -Plantillas de instalación -hoja de Instrucciones y mantenimiento -Impreso de Certificado Bajo pedido: -Placas internas y externas Certificaciones: -Marcado CE -Certificación según la norma UNE EN 1125 -Tratamiento antibacteriano según la Norma ISO 22196 Acabado ESTÁNDAR: Cárter negro con barra roja -BAJO PEDIDO: incremento de precio, disponibles otros colores Mano reversible
