# Dispositivo Antipánico FAST TOUCH CISA, de sobreponer, 1200mm, cierre lateral

- Propiedad del archivo: CONSTRUNARIO
- Formato: FIEBDC-3/2012
- Programa: Construnario Versión 3.51
- Fecha de los precios: 17/02/2023
- Divisa: EUR

**59801.10.0** u Dispositivo Antipánico FAST TOUCH CISA, de sobreponer, 1200mm, cierre lateral
Precio: 207.55
Dispositivo Antipánico FAST TOUCH CISA, versión de sobreponer 1200mm, con cierre lateral. -cierre lateral autoblocante -Bajo pedido: -Accionamientos externos adaptables: 1.07078.35/36/38 (versión corta) 1.07078.68/69 (versión larga) Características Técnicas: -Cárter y Barra en aluminio barnizado con Tratamiento antibacteriano -Picaporte autoblocante en aleación de aluminio Dotación: Cerraderos y tornillos de fijación Acabados: ESTÁNDAR Cárter negro con barra roja Mano Reversible Certificaciones:Marcado CE, certificación voluntaria de calidad P de ICIM según la Norma UNE EN 1125 y tratamiento antibacteriano según la Norma ISO 22196
