# Dispositivo Antipánico FAST TOUCH CISA, de sobreponer, 1200mm, modular, PVD inox. satinado, cortafuego

- Propiedad del archivo: CONSTRUNARIO
- Formato: FIEBDC-3/2012
- Programa: Construnario Versión 3.51
- Fecha de los precios: 17/02/2023
- Divisa: EUR

**59811.10.C2FR** u Dispositivo Antipánico FAST TOUCH CISA, de sobreponer, 1200mm, modular, PVD inox. satinado, cortafuego
Precio: 734.85
Dispositivo Antipánico FAST TOUCH CISA, versión de sobreponer, 1200mm Modular, acabado en PVD inoxisable satinado, apto para puertas cortafuego. -Para 1, 2 ó 3 puntos de cierre -Picaporte con Posibilidad de anulación Características Técnicas: -Cárter en aluminio PVD inoxidable satinado. -Barra en aluminio PVD inoxidable satinado -Picaporte autoblocante de acero Dotación: -cerraderos -Tornillos de fijación -Plantillas de instalación -hoja de Instrucciones y mantenimiento -Impresos de Certificados Bajo pedido: -Versión con Microinterruptor (caract. la) -Cierres suplementarios: 1.07063.61/63/51/53/66/71 -Accionamientos externos adaptables: 1.07078.68/69 Acabado: Cárter y barra con tratamiento PVD inox. satinado Mano Reversible Certificaciones:Marcado CE, certificación voluntaria de calidad P de ICIM según la Norma UNE EN 1125 y tratamiento antibacteriano según la Norma ISO 22196
