# Dispositivo Antipánico FAST TOUCH CISA, de sobreponer, 1200mm, modular Alto/Bajo

- Propiedad del archivo: CONSTRUNARIO
- Formato: FIEBDC-3/2012
- Programa: Construnario Versión 3.51
- Fecha de los precios: 17/02/2023
- Divisa: EUR

**59816.10.0** u Dispositivo Antipánico FAST TOUCH CISA, de sobreponer, 1200mm, modular Alto/Bajo
Precio: 254.43
Dispositivo Antipánico FAST TOUCH CISA versión de sobreponer 1200mm Modular para cierres Alto/Bajo. -Para 2 puntos de cierre Características Técnicas: -Cárter y Barra en aluminio barnizado con Tratamiento antibacteriano Dotación: -cerraderos -Tornillos de fijación -Plantillas de instalación -hoja de Instrucciones y mantenimiento -Impresos de Certificados Bajo pedido: -Versión cortafuego (caract. FR) -Cierres suplementarios: 1.07063.61/63/51/53/66/71 -Accionamientos externos adaptables: 1.07078.36/38 (versión corta) 1.07078.68/69 (versión larga) Acabado: -ESTÁNDAR: Cárter negro con Barra roja Mano Reversible Certificaciones:Marcado CE, certificación voluntaria de calidad P de ICIM según la Norma UNE EN 1125 y tratamiento antibacteriano según la Norma ISO 22196
