# Dispositivo Antipánico eFAST TOUCH CISA, de sobreponer, 1200mm, motorizado, cortafuego

- Propiedad del archivo: CONSTRUNARIO
- Formato: FIEBDC-3/2012
- Programa: Construnario Versión 3.51
- Fecha de los precios: 17/02/2023
- Divisa: EUR

**59851.10.0.FR** u Dispositivo Antipánico eFAST TOUCH CISA, de sobreponer, 1200mm, motorizado, cortafuego
Precio: 553.36
Dispositivo Antipánico eFAST TOUCH CISA, versión de sobreponer 1200mm modular y motorizado. Para 1, 2 ó 3 puntos de cierre. Picaporte con posibilidad de anulación. Versión cortafuego. Características Técnicas: -Cárter y Barra en aluminio barnizado -Picaporte autoblocante en acero -Tensión 12-20V ca y 12-24V cc -Corriente absorbida, max. 1,5A -Corriente absorbida en standby, 5mA -Señalización acústica de Apertura -Regulación de la temporización de acceso “libre” después de la apertura, regulable de 3 a 30 segundos -cierre de día eléctrico -Monitorización del estado del dispositivo antipánico -Posibilidad de cortar la barra hasta 600 mm Dotación: Cerraderos, tornillos de fijación y cable de conexión (4m) Bajo pedido: -Accionamientos externos adaptables: 1.07078.68/69 (versión larga) -Cierres suplementarios: 1.07063.61/63/51/53 -Teclado de marcación por PIN 1.06525.77.0.xx -Pasacables 06515.00/15/20/21 Acabados: -ESTÁNDAR: Cárter negro con Barra roja -BAJO PEDIDO: incremento de precio, disponibles otros colores. Mano Reversible Certificaciones: -Marcado CE -Certificaciones voluntarias de calidad P de ICIM según la Norma UNE EN 1125 -Tratamiento antibacteriano según la Norma ISO 22196
