# Cuadradillo partido, con antitarjeta, picaporte y palanca con condena, antipánico

- Propiedad del archivo: CONSTRUNARIO
- Formato: FIEBDC-3/2012
- Programa: Construnario Versión 3.51
- Fecha de los precios: 17/02/2023
- Divisa: EUR

**5A000.60.0.20** u Cuadradillo partido, con antitarjeta, picaporte y palanca con condena, antipánico
Precio: 66.14
Cerradura Carpintería Madera CISA 60mm picaporte+palanca para baño, cortafuego, frente redondeado en acero inoxidable, con muletilla. Función antipánico con cuadradillo partido. Características: - Picaporte silencioso reversible, niquelado. - dispositivo antitarjeta niquelado. - Frente en acero inoxidable - Versión cortafuego y Función antipánico a ambos lados - Cuadro manilla partido, antipánico a ambos lados Bajo pedido: -Frente recto -Cerradero en acero inoxidable referencia 06106.25.0.20 Mano reversible
