# Cuadradillo partido, picaporte y palanca automática con condena, antipánico

- Propiedad del archivo: CONSTRUNARIO
- Formato: FIEBDC-3/2012
- Programa: Construnario Versión 3.51
- Fecha de los precios: 17/02/2023
- Divisa: EUR

**5A200.60.0.20** u Cuadradillo partido, picaporte y palanca automática con condena, antipánico
Precio: 73.35
Cerradura Carpintería Madera CISA 60mm picaporte+palanca automática, cortafuego, frente redondeado en acero inoxidable, con muletilla. Función antipánico con cuadradillo partido. Características: - Picaporte silencioso reversible, niquelado. - palanca automática (cuando se cierra la puerta la palanca se cierra automáticamente) - Frente en acero inoxidable - Versión cortafuego y Función antipánico - Cuadro manilla partido Bajo pedido: -Frente recto -Cerradero en acero inoxidable referencia 06106.25.0.20 Mano reversible
