# Cerradura C. Madera CISA 60mm, con antitarjeta, picaporte y palanca, cortafuego, antipánico, acero inox

- Propiedad del archivo: CONSTRUNARIO
- Formato: FIEBDC-3/2012
- Programa: Construnario Versión 3.51
- Fecha de los precios: 17/02/2023
- Divisa: EUR

**5A300.60.0.20** u Cerradura C. Madera CISA 60mm, con antitarjeta, picaporte y palanca, cortafuego, antipánico, acero inox.
Precio: 56.09
Cerradura Carpintería Madera CISA 60mm picaporte+palanca, cortafuego, frente redondeado en acero inoxidable. Antipánico, con cuadradillo pasante. Características: - Picaporte silencioso reversible, niquelado. - dispositivo antitarjeta niquelado - Frente en acero inoxidable - Versión cortafuego y Función antipánico. - Cuadradillo pasante - Mano reversible Bajo pedido: -Frente recto -Cerradero en acero inoxidable referencia 06106.25.0.20 -Cilindro
