# Cerradura C. Madera CISA 60mm, picaporte y palanca, cortafuego, antipánico, acero inoxidable

- Propiedad del archivo: CONSTRUNARIO
- Formato: FIEBDC-3/2012
- Programa: Construnario Versión 3.51
- Fecha de los precios: 17/02/2023
- Divisa: EUR

**5A400.60.0.20** u Cerradura C. Madera CISA 60mm, picaporte y palanca, cortafuego, antipánico, acero inoxidable
Precio: 74.83
Cerradura Carpintería Madera CISA 60mm picaporte+palanca, cortafuego, frente redondeado en acero inoxidable. Antipánico, con cuadradillo partido y lado seleccionable. Características: - Picaporte silencioso reversible, niquelado. - Frente en acero inoxidable - Versión cortafuego y Función antipánico con Lado seleccionable. - Cuadradillo antipánico partido Bajo pedido: -Frente recto -Cerradero en acero inoxidable referencia 06106.25.0.20 -Cilindro Mano reversible
