# Cerradura C. Madera CISA 60mm, picaporte y palanca autom., cortaf., antip., conex. histórico, acero inox

- Propiedad del archivo: CONSTRUNARIO
- Formato: FIEBDC-3/2012
- Programa: Construnario Versión 3.51
- Fecha de los precios: 17/02/2023
- Divisa: EUR

**5A504.60.0.20** u Cerradura C. Madera CISA 60mm, picaporte y palanca autom., cortaf., antip., conex. histórico, acero inox.
Precio: 74.01
Cerradura C. Madera CISA 60mm picaporte y palanca automática 16mm, frente redondeado en acero inoxidable. Incluye cableado para control de histórico de apertura de puerta en combinación con cerradura electrónica Wave Mode y eSigno. Características: - Picaporte silencioso reversible, niquelado. - Palanca automática (cuando se cierra la puerta la palanca se cierra automáticamente). 16mm de profundidad. - Versión cortafuego y Función antipánico - Cuadro manilla pasante - Mano reversible Bajo pedido: -Cilindro -Cerradero en acero inoxidable referencia 06106.25.0.20 -Frente recto
