# Cerradura C. Madera CISA 60mm, con antitarjeta, sólo picaporte, acero niquelado

- Propiedad del archivo: CONSTRUNARIO
- Formato: FIEBDC-3/2012
- Programa: Construnario Versión 3.51
- Fecha de los precios: 17/02/2023
- Divisa: EUR

**5A755.60.0.12** u Cerradura C. Madera CISA 60mm, con antitarjeta, sólo picaporte, acero niquelado
Precio: 32.53
Cerradura C. Madera CISA 60mm solo picaporte, frente redondeado en acero niquelado. Sistema antitarjeta. Apta en combinación con cerradura electrónica Wave Mode y eSigno. Características: - Picaporte silencioso reversible, niquelado. - dispositivo antitarjeta niquelado. - Cuadro manilla pasante - Mano reversible Bajo pedido: Acabado en latón satinado (.38) -Frente recto -Cerradero en acero niquelado referencia 1.06158.15.0.12
