# Cierrapuertas CISA Serie 60460, Multifuerza 2÷4, sin retención, gris

- Propiedad del archivo: CONSTRUNARIO
- Formato: FIEBDC-3/2012
- Programa: Construnario Versión 3.51
- Fecha de los precios: 17/02/2023
- Divisa: EUR

**60460.03.0.97** u Cierrapuertas CISA Serie 60460, Multifuerza 2÷4, sin retención, gris
Precio: 60.58
Cierrapuertas Multifuerza 2÷4 sin retención, gris. Características Técnicas: -Cuerpo en aleación de aluminio y brazo roscado en acero -Muelle en acero especial bañado en aceite -Válvulas de Regulación independientes -reversible Regulaciones: -Fuerza de cierre EN2÷4 (multifuerza) -velocidad de cierre -Potencia del golpe final Acabado: Color gris plata (Acab. 97). Disponibles otros colores (negro, blanco, oro y marrón oscuro)
