# Tope de puerta BRICARD modelo ARAMIS INOX, acero inoxidable

- Propiedad del archivo: CONSTRUNARIO
- Formato: FIEBDC-3/2012
- Programa: Construnario Versión 3.51
- Fecha de los precios: 17/02/2023
- Divisa: EUR

**707400** Tope de puerta BRICARD modelo ARAMIS INOX, acero inoxidable
Precio: 17.83
Tope de puerta BRICARD serie ARAMIS INOX con goma. Altura de 37mm; diámetro de 41mm. Fijación mediante tornillo al suelo invisible.
