# Cilindro CISA para mueble, extracción de llave en vertical, niquelado

- Propiedad del archivo: CONSTRUNARIO
- Formato: FIEBDC-3/2012
- Programa: Construnario Versión 3.51
- Fecha de los precios: 17/02/2023
- Divisa: EUR

**72250.26.0.12** u Cilindro CISA para mueble, extracción de llave en vertical, niquelado
Precio: 24.27
Cilindro CISA para mueble, con extracción de llave en vertical, niquelado. -extracción de llave en vertical -Anillo ref. 06021.10 -Leva ref. 06414.20 (La leva está incluida en el precio pero es necesario referenciarla aparte y se suministrará de forma separada) Características Técnicas: -Cuerpo en latón -Rotores en latón -pitones en bronce -Contrapitones antiganzúa en latón -Muelles en bronce fosforoso -Llaves en aleación especial de latón, niqueladas Dotación:3 llaves Posibilidad de distintos sistemas de acceso con cilindros y/o candados a llaves iguales (igualamiento), cilindros y/o candados amaestrados (amaestramiento sencillo, amaestramiento de portal, amaestramiento con llave maestra y llaves submaestras, etc…). Consultar capitulo de suplementos.
