# Cilindro CISA retorno automático, con microinterruptor 2 micros

- Propiedad del archivo: CONSTRUNARIO
- Formato: FIEBDC-3/2012
- Programa: Construnario Versión 3.51
- Fecha de los precios: 17/02/2023
- Divisa: EUR

**72251.01.0** u Cilindro CISA retorno automático, con microinterruptor 2 micros
Precio: 78.64
Cilindro CISA retorno automático, con microinterruptor 2 salidas. -Microinterruptor 7A, 250 V con terminales para soldar -Retorno automático en posición de extracción de llave (0) -Anillo ref. 06021.10 Características Técnicas: -Cuerpo en latón -Rotores en latón -pitones en bronce -Contrapitones antiganzúa en latón -Muelles en bronce fosforoso -Llaves en aleación especial de latón, niqueladas Dotación: 3 llaves Posibilidad de distintos sistemas de acceso con cilindros y/o candados a llaves iguales (igualamiento), cilindros y/o candados amaestrados (amaestramiento sencillo, amaestramiento de portal, amaestramiento con llave maestra y llaves submaestras, etc…). Consultar capitulo de suplementos.
