# Caja Fuerte CISA de empotrar, electrónica, DIGIT VISION, 300x420x200

- Propiedad del archivo: CONSTRUNARIO
- Formato: FIEBDC-3/2012
- Programa: Construnario Versión 3.51
- Fecha de los precios: 17/02/2023
- Divisa: EUR

**82710.40.0** u Caja Fuerte CISA de empotrar, electrónica, DIGIT VISION, 300x420x200
Precio: 752.19
Caja Fuerte CISA de empotrar, electrónica, DIGIT VISION,300x420x200 (Al x An x Pr)mm. -Combinador electrónico -puerta desmontable -Cable Para alimentación Exterior Características Técnicas: -Teclado luminoso con encendido táctil automático -Frente en acero con espesor de 10 mm -Bulones giratorios en acero niquelado de diámetro 22 mm -barnizado especial al horno con gran resistencia a la corrosión -placa de protección de la cerradura en acero carbonitrurado. -los mecanismos de Apertura no sobresalen de Frente en posición de reposo. -Alimentación con pilas tipo alcalinas 1,5 v (AA). -Luz interior. -Ensamblaje de Componentes mediante soldadura robotizada. -cerradura y mecanismos fijados directamente sobre la puerta.
