# Adaptador cuadradillo de 8 a 9

- Propiedad del archivo: CONSTRUNARIO
- Formato: FIEBDC-3/2012
- Programa: Construnario Versión 3.51
- Fecha de los precios: 17/02/2023
- Divisa: EUR

**8.331.01.74.0** u Adaptador cuadradillo de 8 a 9
Precio: 2.75
Adaptador cuadradillo de 8 a 9 para cuadradillo.
