# Caja Fuerte CISA de sobreponer 1 STELLA con llave 300x420x350

- Propiedad del archivo: CONSTRUNARIO
- Formato: FIEBDC-3/2012
- Programa: Construnario Versión 3.51
- Fecha de los precios: 17/02/2023
- Divisa: EUR

**8A050.43.0** u Caja Fuerte CISA de sobreponer 1 STELLA con llave 300x420x350
Precio: 515.97
Caja Fuerte CISA de sobreponer 1 STELLA con llave 300x420x350 (Al x An x Pr) mm. -Versión Sólo llave -2 llaves ref. 00100.00.2 -Tacos y Tornillos de fijación. Características Técnicas: -Frente macizo en acero de espesor de 8 mm con corte láser entre puerta y marco -Bulones giratorios antisierra niquelados de 22 mm de diámetro -llave extraible Sólo con la puerta cerrada -barnizado especial al horno con gran resistencia a la corrosión -placa de protección de la cerradura en acero carbonitrurado. -Ensamblaje de Componentes mediante soldadura robotizada. -Cerradura y mecanismos fijados directamente sobre la puerta.
