# Bloqueo electromagnético BRITON, fuerza de bloqueo 270Kg, monitorizado

- Propiedad del archivo: CONSTRUNARIO
- Formato: FIEBDC-3/2012
- Programa: Construnario Versión 3.51
- Fecha de los precios: 17/02/2023
- Divisa: EUR

**9551.M** u Bloqueo electromagnético BRITON, fuerza de bloqueo 270Kg, monitorizado
Precio: 181.65
Bloqueo electromagnético CISA (BRITON), fuerza de bloqueo 270Kg. Cuerpo de aluminio extruido, con soporte de montaje ajustable, que permite una instalación rápida y precisa. Tensión de alimentación 12-24 Vdc. Consumo 500mA (12Vdc) y 250mA (24Vdc). Dispositivo con configuración "Fail Safe" para en caso de fallo de alimentación el dispositivo se desbloquee y proporcione una salida segura. Disponibles accesorios para montaje en "L" o en "Z". Señalización en el monitor a distancia del estado (DSM), que indica que la puerta está abierta o cerrada. Indicador LED en la parte inferior. Marcado CE.
