# Tarjetero retroiluminado de ahorro energético, para tarjeta, formato de caja estándar

- Propiedad del archivo: CONSTRUNARIO
- Formato: FIEBDC-3/2012
- Programa: Construnario Versión 3.51
- Fecha de los precios: 17/02/2023
- Divisa: EUR

**A0501.07.0** u Tarjetero retroiluminado de ahorro energético, para tarjeta, formato de caja estándar
Precio: 81.74
Tarjetero retroiluminado de ahorro energético para tarjetas de hotel. Conecta/desconecta el contactor del aire acondicionado, iluminación y circuitos secundarios, promoviendo un ahorro energético en el interior del hotel. Formato de caja embutida estándar. Existe como accesorio la referencia 07302.11.0 para montaje de sobreponer. Disponible también en color blanco. Alimentación a 220Vac. Opcional alimentación 24Vac con accesorio referencia 07302.12.1 (suministrado en paquetes de 5uds).
