# Tarjetero retroiluminado de ahorro energético inteligente, para tarjeta de proximidad

- Propiedad del archivo: CONSTRUNARIO
- Formato: FIEBDC-3/2012
- Programa: Construnario Versión 3.51
- Fecha de los precios: 17/02/2023
- Divisa: EUR

**A0501.08.0** u Tarjetero retroiluminado de ahorro energético inteligente, para tarjeta de proximidad
Precio: 199.40
Tarjetero retroiluminado de ahorro energético para tarjetas de proximidad Cisa de hotel. Conecta/desconecta el disyuntor del aire acondicionado, iluminación y circuitos secundarios, promoviendo un ahorro nergético en el interior del hotel. El tarjetero sólo funciona con la tarjeta de proximidad asociada, evitando el uso fraudulento con otras tarjetas del mismo tamaño. Incluye doble salida para conectar a dos contaactores diferentes para la diferenciación entre tarjeta de huésped y de empleado. Alimentación a 24Vcc (con rectificador 07302.08.1).Necesario teleruptor referencia 07302.10.0 (opcional dos unidades).
