# Coordinador puerta de enlace (gateway) wireless para cerradura electrónica eSigno

- Propiedad del archivo: CONSTRUNARIO
- Formato: FIEBDC-3/2012
- Programa: Construnario Versión 3.51
- Fecha de los precios: 17/02/2023
- Divisa: EUR

**A0808.30.0** u Coordinador puerta de enlace (gateway) wireless para cerradura electrónica eSigno
Precio: 576.44
Coordinador puerta de enlace wireless para cerradura electrónica eSigno en versión wireless. Enlace de conexión a red ethernet. Alimentación a través de la misma ethernet (POE) o bien con transformador 24V ac/dc. Trabaja como antena hacia la cerradura wireless. Puede controlar un máximo de 20 cerraduras. Distancia máxima entre coordinador y cerradura:12 metros
