# Tarjeta de proximidad de plástico13,56MHz protocolo ISO 14443B, CT3

- Propiedad del archivo: CONSTRUNARIO
- Formato: FIEBDC-3/2012
- Programa: Construnario Versión 3.51
- Fecha de los precios: 17/02/2023
- Divisa: EUR

**A0C09.00.0** u Tarjeta de proximidad de plástico13,56MHz protocolo ISO 14443B, CT3
Precio: 2.82
Tarjeta incopiable CISA de plástico suministrada con memoria interna de 512b. Se suministra con un lad serigrafiado con logotipo de Cisa y el otro lado color blanco. Se puede entregar la tarjeta customizada con el logotipo del hotel/edificio (con incremento de precio y sujeto a cantidades).
