# Llavero con transponder para lector de proximidad 13,56MHz, Mifare, 1Kb

- Propiedad del archivo: CONSTRUNARIO
- Formato: FIEBDC-3/2012
- Programa: Construnario Versión 3.51
- Fecha de los precios: 17/02/2023
- Divisa: EUR

**A0C11.02.0** u Llavero con transponder para lector de proximidad 13,56MHz, Mifare, 1Kb
Precio: 4.05
Transponder redondo en color azul incopiable CISA suministrado con memoria interna de 1Kb para ser utilizada en el acceso a la cerradura como alternativa a la tarjeta de proximidad de usuario.
