# Smart Software para programación de cerradura electrónica Wave Mode/eSigno

- Propiedad del archivo: CONSTRUNARIO
- Formato: FIEBDC-3/2012
- Programa: Construnario Versión 3.51
- Fecha de los precios: 17/02/2023
- Divisa: EUR

**A0F00.00.0** u Smart Software para programación de cerradura electrónica Wave Mode/eSigno
Precio: 393.92
Paquete de software Smart apto para su uso con cerraduras electrónicas Cisa.Fácil integración y uso. Habilita las funciones de amaestramiento de tarjetas en diferentes niveles, así como la programación de uso horaria y diaria de tarjetas, la impresión de eventos, históricos, back-up, etc.Permite funciones tales como: amaestramiento flexible, uso de tarjetas, consulta de tarjetas emitidas, back-up, etc.
