# Suplemento por 3 llaves iguales para caja fuerte

- Propiedad del archivo: CONSTRUNARIO
- Formato: FIEBDC-3/2012
- Programa: Construnario Versión 3.51
- Fecha de los precios: 17/02/2023
- Divisa: EUR

**A0L02.00.0** u Suplemento por 3 llaves iguales para caja fuerte
Precio: 8.86
Suplemento por cilindro a llaves de serreta iguales, para caja fuerte. Referencia necesaria (una unidad) por proyecto o edificio.
