# Caja Fuerte CISA de sobreponer, electrónica, versión hotel, 190x430x350, mano izquierda

- Propiedad del archivo: CONSTRUNARIO
- Formato: FIEBDC-3/2012
- Programa: Construnario Versión 3.51
- Fecha de los precios: 17/02/2023
- Divisa: EUR

**A0L02.01.4.93** u Caja Fuerte CISA de sobreponer, electrónica, versión hotel, 190x430x350, mano izquierda
Precio: 414.87
Caja Fuerte CISA de sobreponer, electrónica, versión hotel, 190x430x350. Dimensiones internas de 185x427x295. Versión de mano izquierda, color grafito. -Cilindro de Apertura de emergencia C2000 -Combinador electrónico -Teclado luminoso por display con encendido táctil automático -Alimentación con pilas tipo alcalinas 1,5 v (AA). -Luz de cortesía Interior mediante LED. -cerradura y mecanismos fijados directamente sobre la puerta. -Posibilidad de alimentación interna para PC (con suplemento de precio)
