# Terminal Esigno tarjeta de proximidad Mifare 13,56MHz, con función de privacidad

- Propiedad del archivo: CONSTRUNARIO
- Formato: FIEBDC-3/2012
- Programa: Construnario Versión 3.51
- Fecha de los precios: 17/02/2023
- Divisa: EUR

**A0M05.04.0.M1** u Terminal Esigno tarjeta de proximidad Mifare 13,56MHz, con función de privacidad
Precio: 378.53
Control de acceso offine con sistema de manilla y tarjeta de proximidad E-signo de Cisa.Incluye función de privacidad interna por botón electrónico. -Diseñada para trabajar junto a cerradura 5A755 (sólo picaporte) de Cisa -Lector y alojamiento de la batería integrados en la placa externa. -Tecnología de proximidad RFD ISO 14443B/Mifare ISO 14443A, compatible con la tecnología NFC. Activación automática de la cerradura, acercando la tarjeta a una distancia inferior a 2 cm -Sistema wake up Para el ahorro energético -Criptografía de datos Sistema 3DES-AES -Función histórico de las últimas 500 operaciones -Led multicolor en la placa externa, con indicación de nivel de batería y mensajes de servicio. -Baterías 3 x 1,5 V pilas alcalinas AAA. Duración aproximadamente 30.000 ciclos -Placa externa L 259 x H 28 x P 60 mm y placa interna L 259 x H 18 x P 60 mm -Materiales placa externa/interna de zamak 3 (ZP3 conforme a la norma UNI EN 12844) -Dimensiones del cuadradillo de 8/9 mm. Compatible con cerraduras con entrada de 70, 72, 82, 85 y 92 mm -Medio cilindro de perfil europeo, oculto debajo de la protección de plástico (no incluido en el precio) -Versión IP55 Disponible Bajo pedido con incremento de precio -Versión wireless Disponible con incremento de precio -Acabado en plata satinado. Disponibles otros acabados con incremento de precio
