# Codificador de tarjeta de proximidad 2.0, Multistandar, hasta 1500 puntos de acceso

- Propiedad del archivo: CONSTRUNARIO
- Formato: FIEBDC-3/2012
- Programa: Construnario Versión 3.51
- Fecha de los precios: 17/02/2023
- Divisa: EUR

**A0N00.00.0** u Codificador de tarjeta de proximidad 2.0, Multistandar, hasta 1500 puntos de acceso
Precio: 2725.20
Codificador de tarjetas, con funcionamiento autónomo o con software. Permite el uso con hasta 1500 puntos de acceso. Permite la conexión a una red Ethernet existente. Incluye sistema rápida de habilitación de permisos y tarjetas. Pantalla TFP/IPS de 3,45". Protocolo de comunicación ISOB, MifareClassic, Ultralight y Ultralight C. Puertos RS232 y RS485. Incluye batería de litio recargable. Memoria interna de 4Gb.
