# Lector mural "Glass" para tarjeta de proximidad 13,56MHz,Multiestándar, wireless, Bluetooth, sin embellecedor

- Propiedad del archivo: CONSTRUNARIO
- Formato: FIEBDC-3/2012
- Programa: Construnario Versión 3.51
- Fecha de los precios: 17/02/2023
- Divisa: EUR

**A0RC2.00.0** u Lector mural "Glass" para tarjeta de proximidad 13,56MHz,Multiestándar, wireless, Bluetooth, sin embellecedor
Precio: 876.65
Lector de tarjetas de proximidad Cisa en pared con centralita. Apto para ser utilizado en accesos comunes que requieran acceso para tarjetas, como gimnasios, salas de conferencia, parking, o incluso para lugares restringidos al personal del hotel, como despachos, recepción o cuartos de limpieza. Se configura en modo off-line y on-line. Incorpora centralita de carril DIN. Montaje sobre caja embutida en pared. Carcasa vítrea en color negro. Disponible también en color blanco. Alimentación mediante transformador 12Vac (transformador no incluido). Versión Bluetooth.
